# II-17 KÖSTER Sanierschlämme, Boden
Leistungsbeschreibung (GAEB 90, DA81)
Vergabenummer: 020020040070
Währung: EUR
Auftraggeber: Köster Bauchemie AG

## Zusätzlicher Text
Kellerinnenabdichtungen - Instandsetzung
Bodenabdichtung
Adichtung mit zementgebundener, starrer Dichtungsschlämme KÖSTER
Sanierschlämme

Vorbemerkung

Dieses Musterleistungsverzeichnis erhebt keinen Anspruch auf
Vollständigkeit. Bei der Kostenkalkulation hat der Verwender des
Musterleistungsverzeichnisses objektbezogene Gegebenheiten und ggf.
nicht aufgeführte Nebenarbeiten zu berücksichtigen. Haftungsansprüche
gegenüber dem Verfasser oder dem Hersteller bestehen nicht und können
nicht geltend gemacht werden.

Bezugsquelle und technische Beratung unter:
KÖSTER BAUCHEMIE AG, Dieselstrasse 3-10, 26607 Aurich, Tel.: 04941 /
9709-0, Fax: 04941 / 9709-40, E-Mail: support@koester.eu

Folgende Technische Merkblätter sind zu beachten:
KÖSTER SB-Haftemulsion Art.-Nr. 2.11
KÖSTER Sanierschlämme  Art.-Nr. 3.025
KÖSTER PolysilR TG 500  Art.-Nr. 4.011
KÖSTER Sperrmörtel  Art.-Nr. 5.030
KÖSTER Sperrmörtel-Fix quellfähig  Art.-Nr. 5.032
KÖSTER Fließboden 15  Art.-Nr. 5.09

## II-17 KÖSTER Sanierschlämme, Boden
Datum: 27.08.12

### 1 Baustelleneinrichtung

**1.1 Vorhalten der Baustelleneinrichtung**
Einrichten der Baustelle und Vorhalten
derselben
Menge: 0,000 psch

**1.2 Wasserversorgung**
Die Versorgung mit Wasser muss vor Ort
gewährleistet sein.
Menge: 0,000 psch

**1.3 Stromversorgung**
Die Versorgung mit Strom muss vor Ort
gewährleistet sein.
Menge: 0,000 psch

### 2 Untergrundvorbereitung

**2.1 Intensives Wasserstrahlen**
Intensives porentiefes
Hochdruckwasserreinigen der zu
beschichtenden Wandflächen von
haftungsmindernden Bestandteilen mit
geeigneten Verfahren.
Menge: 0,000 m²

### 3 Dichtungskehle

**3.1 Herstellen einer Dichtungskehle mit KÖSTER Sperrmörtel**
Dichtungskehle aus KÖSTER Sperrmörtel
unter Zugabe von max. 20 % KÖSTER
SB-Haftemulsion zum Anmachwasser am
Wand/Sohlenanschluss bzw.
Sauberkeitsschicht/Sohle oder an
Innenecken herstellen (ausgerundete
Schenkellänge 4 - 6 cm). Vor Abdichtung
der vertikalen Wandflächen ist eine
mind. 24stündige Trocknungszeit des
Sperrmörtels erforderlich.
Verbrauch:
KÖSTER Sperrmörtel ca. 2,5 kg / m
KÖSTER SB-Haftemulsion ca. 0,08 kg / m
Menge: 0,000 m

**3.2 Herstellen einer Dichtungskehle aus KÖSTER Spermörtel-Fix quellfähig**
*** Bedarfsposition ohne GB
Dichtungskehle aus KÖSTER
Sperrmörtel-Fix quellfähig unter Zugabe
von max. 20 % KÖSTER SB-Haftemulsion zum
Anmachwasser am Wand/Sohlenanschluss
bzw. Sauberkeitsschicht/Sohle oder an
Innenecken herstellen (ausgerundete
Schenkellänge  4 - 6 cm). Vor Abdichtung
der vertikalen Wandflächen ist eine
mind. einstündige Trocknungszeit des
Sperrmörtels erforderlich.
Verbrauch:
KÖSTER Sperrmörtel-Fix quellfähig ca.
2,5 kg / m
KÖSTER SB-Haftemulsion ca. 0,08 kg / m
Menge: 0,000 m

### 4 Fehlstellenausgleich

**4.1 Rautiefenausgleich > 5 mm mit KÖSTER Sperrmörtel und KÖSTER SB Haftemulsion**
Auszubessernde Flächen mit einer
Rautiefe > 5 mm (z. B. Mörteltaschen,
offene Stoß- und Lagerfugen oder
Ausbrüche) mit KÖSTER Sperrmörtel, unter
Zugabe von max. 30 % KÖSTER
SB-Haftemulsion zum Anmachwasser, bündig
schließen.
Verbrauch:
KÖSTER Sperrmörtel ca. 1,8 kg / l
Hohlraum
KÖSTER SB-Haftemulsion  ca. 0,06 kg / l
Hohlraum
Menge: 0,000 m²

**4.2 Rautiefenausgl. mit KÖSTER Sperrmörtel Fix quellfähig / KÖSTER SB-Haftemulsion**
*** Bedarfsposition ohne GB
Auszubessernde Flächen mit einer
Rautiefe > 5 mm (z. B. Mörteltaschen,
offene Stoß- und Lagerfugen oder
Ausbrüche) mit KÖSTER Sperrmörtel-Fix
quellfähig, unter Zugabe von max. 30 %
KÖSTER SB-Haftemulsion zum Anmachwasser,
bündig schließen.
Verbrauch:
KÖSTER Sperrmörtel-Fix quellfähig ca.
1,8 kg / l Hohlraum
KÖSTER SB-Haftemulsion ca. 0,06 kg / l
Hohlraum
Menge: 0,000 m²

### 5 Grundierung

**5.1 Vornässen schwach saugender Untergründe mit Wasser**
matt oder schlecht saugende Untergründe
mit Wasser vornässen.
Menge: 0,000 m²

**5.2 Voranstrich mit KÖSTER PolysilR TG 500 bei saugendem Untergrund**
Saugenden Untergrund mit KÖSTER PolysilR
TG 500 mittels Flächenstreicher
grundieren.
Verbrauch:
KÖSTER PolysilR TG 500 ca. 0,15 kg / m²
(bei stark saugenden Untergünden
doppelte Menge möglich)
Menge: 0,000 m²

### 6 Wand- und Bodenabdichtung

**6.1 Flächenabdichtung mit KÖSTER Sanierschlämme**
Abzudichtende Fläche mit KÖSTER
Sanierschlämme unter Zugabe von 8 Liter
Wasser pro Sack, mittels KÖSTER Quast
für Schlämmen abdichten und mind. 20 cm
über die Hohlkehle hinaus ausführen.
Verbrauch:
gegen Bodenfeuchtigkeit / nichtst.
Sickerw.
KÖSTER Sanierschlämme ca. 2,0 kg / m²
2 Anstriche
gegen aufstauendes Sickerwasser
KÖSTER Sanierschlämme ca. 3,0 kg / m²
2 Anstriche
gegen drückendes Wasser
KÖSTER Sanierschlämme ca. 4,0 kg / m²
3 Anstriche
Menge: 0,000 m²

### 7 Nacharbeiten / Sanierung

**7.1 Mineralischer Bodenausgleich mit KÖSTER Fließboden 2K**
KÖSTER Fließboden 2K zu einer homogenen
Konsistenz anmischen und mit einer
Zahnkelle in der gewünschten
Schichtdicke (3 - 15 mm) verteilen und
mit einer Stachelwalze kreuzweise
entlüften.
Verbrauch:
KÖSTER Fließboden 15 ca. 2 kg / m² / mm
Schichtdicke
Menge: 0,000 m²
